# Fuente de alimentación inteligente 24Vcc/2A+0,7A, referencia STX2402-E de Carrier

- Propiedad del archivo: CONSTRUNARIO
- Formato: FIEBDC-3/2012
- Programa: Construnario Versión 3.51
- Fecha de los precios: 12/04/2023
- Divisa: EUR

**STX2402E** u Fuente de alimentación inteligente 24Vcc/2A+0,7A, referencia STX2402-E de Carrier
Precio: 392.32
Fuente de alimentación supervisada. Montada en caja y con cargador de baterías. Con certificados CPR y EN54-4. Protección de sobrecarga. Salida de relé de fallo. Protección de descarga de baterías. Temperatura de trabajo: -10°C a 40°C. Precisa 2 baterías referencia BS131N (no incluidas). Dimensiones: 400x420x80mm. Amperaje 2,0A + 0,7A para carga de baterías.
