# Cápsula de monóxido de carbono para TS826, referencia TM008CO de Carrier

- Propiedad del archivo: CONSTRUNARIO
- Formato: FIEBDC-3/2012
- Programa: Construnario Versión 3.51
- Fecha de los precios: 12/04/2023
- Divisa: EUR

**TM008CO** u Cápsula de monóxido de carbono para TS826, referencia TM008CO de Carrier
Precio: 113.19
Cápsula de monóxido de carbono para TS826.
