# Kit comprobador de humos de 4m, referencia TS808 de Carrier

- Propiedad del archivo: CONSTRUNARIO
- Formato: FIEBDC-3/2012
- Programa: Construnario Versión 3.51
- Fecha de los precios: 12/04/2023
- Divisa: EUR

**TS808** u Kit comprobador de humos de 4m, referencia TS808 de Carrier
Kit comprobador de humos con elemento telescópico para alturas de 4m máximo, compuesto por herramienta comprobadora de detectores de humo TR010 y elemento telescópico de 1,3m extensible a 2,5m.
