# Kit comprobador de sensores de humo, calor y CO de 6m, referencia TS826 de Carrier

- Propiedad del archivo: CONSTRUNARIO
- Formato: FIEBDC-3/2012
- Programa: Construnario Versión 3.51
- Fecha de los precios: 12/04/2023
- Divisa: EUR

**TS826** u Kit comprobador de sensores de humo, calor y CO de 6m, referencia TS826 de Carrier
Precio: 3649.86
Kit compuesto por comprobador universal de humo, temperatura y monóxido con ampliación hasta 6 metros. Incorpora maleta y baterías.
