# Adaptador de calibración de acero inoxidable para todos los detectores de gas Sensitron, referencia ZMCAP/123 de Carrier

- Propiedad del archivo: CONSTRUNARIO
- Formato: FIEBDC-3/2012
- Programa: Construnario Versión 3.51
- Fecha de los precios: 12/04/2023
- Divisa: EUR

**ZMCAP123** u Adaptador de calibración de acero inoxidable para todos los detectores de gas Sensitron, referencia ZMCAP/123 de Carrier
Precio: 207.94
Adaptador de calibración de acero inoxidable para todos los detectores de gas Sensitron. Permite que la cantidad correcta de entrada de gas fluya hacia el detector. Viene completo con adaptadores para encajar en las cabezas de los detectores.
