# Unidad de test para equipos de radio 868Mhz, referencia ZR4ST-3 de Carrier

- Propiedad del archivo: CONSTRUNARIO
- Formato: FIEBDC-3/2012
- Programa: Construnario Versión 3.51
- Fecha de los precios: 12/04/2023
- Divisa: EUR

**ZR4ST3** u Unidad de test para equipos de radio 868Mhz, referencia ZR4ST-3 de Carrier
Comprobador de señal para instalaciones vía radio. Frecuencia 868Mhz.
