# Válvula de retención múltiple de Válvulas Polanco

- Propiedad del archivo: CONSTRUNARIO
- Formato: FIEBDC-3/2012
- Programa: Construnario Versión 3.51
- Fecha de los precios: 16/02/2023
- Divisa: EUR

**VALRETMUL** u Válvula de retención múltiple de Válvulas Polanco
Cierra instantaneamente al anularse la velocidad del fluido, impidiendo el más mínimo retroceso. Funcionamiento completamente silencioso y sin vibraciones. Minima incercia y masa de los elementos móviles. Esta válvula evita que se produzca golpe de ariete en la parada incontrolada de bombas, incluso con bombeos verticales. Debido al pequeño recorrido de los elementos de cierre no se produce flujo invertido en la válvula de retención, y esta no produce golpe de cierre, con lo que se elimina la sobrepresión en la parada de bombas. Reducción de costes derivados del ahorro en la instalación de otros dispositivos antiariete. Pequeña pérdida de carga debido al aumento del paso libre en el asiento. Los cuerpos se fabrican en acero al carbono recubierto con poliamida RILSAN. Mecanismos en acero inoxidable. Se fabrican desde DN-65 a DN-1600 y presiones desde PN-10 a PN-64.
