# Válvulas de retención de clapeta oscilante para aguas y climatización UNIWAT® CV de Comeval

- Propiedad del archivo: CONSTRUNARIO
- Formato: FIEBDC-3/2012
- Programa: Construnario Versión 3.51
- Fecha de los precios: 16/02/2023
- Divisa: EUR

**UNIWATCV** u Válvulas de retención de clapeta oscilante para aguas y climatización UNIWAT® CV de Comeval
Válvulas de retención de clapeta simple, para prevenir el retroceso del flujo en el sistema mediante su disco articulado, en servicios de climatización y aplicaciones auxiliares en la industria. Diseño wafer para instalación entre bridas. Ligeras y compactas. Especificación de gama: Diferentes combinaciones posibles de diseños por materiales constructivos, rango de tamaños (DN32-DN600) y presiones de diseño (PN10-16). Otras denominaciones: Válvulas anti-retorno Aplicaciones: Agua, ACS, lubricación, etc. Certificaciones: PED 2014/68/UE
