# Válvula de mariposa doble excéntrica manual ARI ZEDOX® de Comeval

- Propiedad del archivo: CONSTRUNARIO
- Formato: FIEBDC-3/2012
- Programa: Construnario Versión 3.51
- Fecha de los precios: 16/02/2023
- Divisa: EUR

**ARIZEDOX** u Válvula de mariposa doble excéntrica manual ARI ZEDOX® de Comeval
Válvulas de mariposa doble excéntricas tipo Wafer Serie 120, soldar BW Serie 121 y doble brida Serie 122, construcción estándar en acero inoxidable, cierre metal o PTFE, con sentido de flujo preferente, para aislamiento, con capacidad de regulación. Con brida ISO para fácil automatización. Cierre hermético o con mínima tasa de fuga en ambos sentidos de flujo. Par de accionamiento estable en el tiempo. Accionadas por reductor o actuador. Especificación de gama: Diferentes combinaciones posibles de diseños por materiales constructivos, rango de tamaños (DN80-DN200), presión hasta PN40, presión diferencial máxima estándar 16 bar (25 bar bajo pedido), instalación entre bridas PN10-PN40 y ANSI150, aplicaciones de vacío, diferentes tipos de operación y accesorios. Opción cierre metal hermético. Otras denominaciones: Válvulas de mariposa de doble excentricidad Aplicaciones: Agua, ACS, vapor, gases, lubricación, aire comprimido, procesos, etc. Certificaciones: PED 2014/68/UE, opción Fire Safe, opción ATEX
