# Puerta metálica cortafuegos con control de humos modelo Turia EI2 60 de Andreu

- Propiedad del archivo: CONSTRUNARIO
- Formato: FIEBDC-3/2012
- Programa: Construnario Versión 3.51
- Fecha de los precios: 16/02/2023
- Divisa: EUR

**TURIAEI260** u Puerta metálica cortafuegos con control de humos modelo Turia EI2 60 de Andreu
Puerta metálica Corta-Fuegos pivotante y abatible galvanizada EI2 (30,60,90) C5 de medidas 900x2050 (Medidas Nominales) mod. TURIA de Andreu o equivalente con certificado de homologación, dos chapas de acero de 0,8mm. ensambladas entre sí sin soldadura, relleno de material ignifugo, doble capa de lana de roca de alta densidad y placa de cartón-yeso, hoja de grosor 63mm., tornillería métrica, 3 bisagras con marcado CE de doble pala y regulación en altura, con marco tipo CS5 de 1.5mm de espesor con junta intumescente, ajustado y preparado para su fijación a obra mediante garras de acero o para atornillar a premarco, cerradura embutida con cierre a un punto con marcado CE, escudos y manivelas RF mod. Andreu nylon negro con soporte metálico.
