# Code Card CISA Authenticard AERO

- Propiedad del archivo: CONSTRUNARIO
- Formato: FIEBDC-3/2012
- Programa: Construnario Versión 3.51
- Fecha de los precios: 17/02/2023
- Divisa: EUR

**00800.92.0** u Code Card CISA Authenticard AERO
Precio: 560.63
Tarjeta de sistema Authenticard Aero. Incluye tarjeta de código PIN compatible con protocolo de comunicaciones ISO-14443-A. Tarjeta activada desde fábrica. Se debe suministrar una unidad por cada sistema.
