# Tarjeta de proximidad plástico Mifare, Operador, SMART/AERO/AERO PLUS 4Kb, CT5

- Propiedad del archivo: CONSTRUNARIO
- Formato: FIEBDC-3/2012
- Programa: Construnario Versión 3.51
- Fecha de los precios: 17/02/2023
- Divisa: EUR

**00800.95.0** u Tarjeta de proximidad plástico Mifare, Operador, SMART/AERO/AERO PLUS 4Kb, CT5
Precio: 9.17
Tarjeta de proximidad de operador tipo CT5 (Mifare 4K). Apto para protocolo ISO 14443-A. Sólo para uso de inicialización de sistema, volcado de datos, reemplazo de batería, etc.
