# Tarjeta de proximidad plástico Mifare, Usuario, SMART/AERO/AERO PLUS 1Kb, CT6

- Propiedad del archivo: CONSTRUNARIO
- Formato: FIEBDC-3/2012
- Programa: Construnario Versión 3.51
- Fecha de los precios: 17/02/2023
- Divisa: EUR

**00800.96.0** u Tarjeta de proximidad plástico Mifare, Usuario, SMART/AERO/AERO PLUS 1Kb, CT6
Precio: 3.99
Tarjeta de proximidad de usuario tipo CT6 (Mifare 1K). Apto para protocolo ISO 14443-A. Uso de llave electrónica para cilindro electrónico CISA.
