# Cerradura carpintería metálica CISA 25mm con picaporte

- Propiedad del archivo: CONSTRUNARIO
- Formato: FIEBDC-3/2012
- Programa: Construnario Versión 3.51
- Fecha de los precios: 17/02/2023
- Divisa: EUR

**04010.25.0.SC** u Cerradura carpintería metálica CISA 25mm con picaporte
Precio: 22.89
Cerradura carpintería metálica CISA serie 04040, entrada 25mm con picaporte sin cilindro.Sólo picaporte. Características Técnicas: -Caja cincada -Frente en acero inox -Picaporte niquelado Dotación: Tornillo fijación cilindro y embellecedor para cilindro ref. 06012.01 Bajo pedido: -Dotaciones específicas de cilindros y cerraderos adaptables a las distintas series de perfiles de aluminio -Escudo de seguridad ref. E-132.05 -Cilindro europerfil con leva corta de 13,2 mm
