# Cerradura carpintería metálica CISA 25mm con picaporte+palanca

- Propiedad del archivo: CONSTRUNARIO
- Formato: FIEBDC-3/2012
- Programa: Construnario Versión 3.51
- Fecha de los precios: 17/02/2023
- Divisa: EUR

**04020.25.0.SC** u Cerradura carpintería metálica CISA 25mm con picaporte+palanca
Precio: 27.57
Cerradura carpintería metálica CISA serie 04040, entrada 25mm con picaporte+palanca sin cilindro.Características Técnicas: -Caja cincada -Frente y cerradero en acero inox -Picaporte y palanca niquelados Dotación: Cerradero en acero inoxidable, tornillo fijación cilindro y embellecedores para cilindro ref. 06012.01 Bajo pedido: -Dotaciones específicas de cilindros y cerraderos adaptables a las distintas series de perfiles de aluminio -Escudo de seguridad ref. E-131.05 -Cilindro europerfil con leva corta de 13,2 mm
