# Cerradura carpintería metálica CISA 20mm con gancho+picaporte

- Propiedad del archivo: CONSTRUNARIO
- Formato: FIEBDC-3/2012
- Programa: Construnario Versión 3.51
- Fecha de los precios: 17/02/2023
- Divisa: EUR

**04120.20.0.SC** u Cerradura carpintería metálica CISA 20mm con gancho+picaporte
Precio: 29.90
Cerradura carpintería metálica CISA serie 04140, entrada 20mm con gancho+picaporte sin cilindro. Características Técnicas: -Caja cincada -Frente y cerradero en acero inox -Gancho laminar cementado -Picaporte y Gancho niquelados Dotación: Cerradero en acero inoxidable ref. G01.303.67, tornillo fijación cilindro y embellecedores para cilindro ref. 06012.01 Bajo pedido: -Dotaciones específicas de cilindros y cerraderos adaptables a las distintas series de perfiles de aluminio -Escudo de seguridad ref. E-131.05 -Cilindro europerfil con leva corta de 13,2 mm
