# Frente cerradero eléctrico CISA, acabado oro

- Propiedad del archivo: CONSTRUNARIO
- Formato: FIEBDC-3/2012
- Programa: Construnario Versión 3.51
- Fecha de los precios: 17/02/2023
- Divisa: EUR

**05001.00.0.06** u Frente cerradero eléctrico CISA, acabado oro
Precio: 8.97
Frente plano cerradero eléctrico CISA Acabado Oro. -Para cerraduras con picaporte series: 44600, 46000, 49000 -Frente de 250x25x3 mm. Mano reversible Bajo pedido: Otros acabados
