# Frente cerradero eléctrico CISA, acabado acero plata, mano derecha

- Propiedad del archivo: CONSTRUNARIO
- Formato: FIEBDC-3/2012
- Programa: Construnario Versión 3.51
- Fecha de los precios: 17/02/2023
- Divisa: EUR

**05002.00.1.07** u Frente cerradero eléctrico CISA, acabado acero plata, mano derecha
Precio: 16.69
Frente plano con aleta para cerradero eléctrico CISA acabado plateado -Frente de 250x25/44x2 mm. Mano derecha Bajo pedido: Otros acabados
