# Frente cerradero eléctrico CISA, acabado inox

- Propiedad del archivo: CONSTRUNARIO
- Formato: FIEBDC-3/2012
- Programa: Construnario Versión 3.51
- Fecha de los precios: 17/02/2023
- Divisa: EUR

**05005.00.0.20** u Frente cerradero eléctrico CISA, acabado inox
Precio: 9.72
Frente plano cerradero eléctrico CISA en acero inoxidable -Para cerraduras con picaporte series: 04010, 44218, 44228, 44610 -Frente de 159x25x3 mm. Mano reversible Bajo pedido: Otros acabados
