# Frente cerradero eléctrico CISA, acabado inox, mano izquierda

- Propiedad del archivo: CONSTRUNARIO
- Formato: FIEBDC-3/2012
- Programa: Construnario Versión 3.51
- Fecha de los precios: 17/02/2023
- Divisa: EUR

**05021.00.2** u Frente cerradero eléctrico CISA, acabado inox, mano izquierda
Precio: 12.38
Frente plano cerradero eléctrico CISA acabado acero inoxidable -Para cerraduras con picaporte series: 43000, 44600, 46000, 49000 -Frente de 240x34x2 mm. Mano izquierda Bajo pedido: Otros acabados
