# Juego de bocallaves PROJECT LINE, diámetro 52x8 mm

- Propiedad del archivo: CONSTRUNARIO
- Formato: FIEBDC-3/2012
- Programa: Construnario Versión 3.51
- Fecha de los precios: 17/02/2023
- Divisa: EUR

**06093.00.0** u Juego de bocallaves PROJECT LINE, diámetro 52x8 mm
Precio: 4.68
Juego de bocallaves europerfil en acero inoxidable (AISI 304) satinado. Diámetro de 52 mm y 8 mm de espesor. Fijaciones mediante tornillos ocultos. Normativa: Resistencia a la corrosión (240h test de niebla salina). Producto apto para puertas cortafuegos, según norma EN1634-1.
