# Juego de bocallaves ovalados, PROJECT LINE, 65x39 mm

- Propiedad del archivo: CONSTRUNARIO
- Formato: FIEBDC-3/2012
- Programa: Construnario Versión 3.51
- Fecha de los precios: 17/02/2023
- Divisa: EUR

**06093.04.0** u Juego de bocallaves ovalados, PROJECT LINE, 65x39 mm
Precio: 4.68
Juego de bocallaves ovalados europerfil, en acero inoxidable (AISI 304) satinado. Tamaño de roseta de 65x39mm. Fijaciones mediante tornillos ocultos. Normativa: Resistencia a la corrosión (240h test de niebla salina).
