# Botón pulsador CISA de nylon para cerradura eléctrica

- Propiedad del archivo: CONSTRUNARIO
- Formato: FIEBDC-3/2012
- Programa: Construnario Versión 3.51
- Fecha de los precios: 17/02/2023
- Divisa: EUR

**06110.15.0** u Botón pulsador CISA de nylon para cerradura eléctrica
Precio: 14.82
Botón pulsador mecánico CISA de Nylon adaptable a toda la gama de cerraduras eléctricas en versiones de embutir. Incluye función de cierre de día opcional.
