# Accesorio para función cierre de día/semiautomática para Multitop Matic

- Propiedad del archivo: CONSTRUNARIO
- Formato: FIEBDC-3/2012
- Programa: Construnario Versión 3.51
- Fecha de los precios: 17/02/2023
- Divisa: EUR

**06120.00.0** u Accesorio para función cierre de día/semiautomática para Multitop Matic
Precio: 31.56
Accesorio para función cierre de día (picaporte y palancas retraídas) o semiautomática (sólo palancas retraídas) para Multitop Matic.
