# Cerradero para cerradura mecánica de sólo picaporte, acabado niquelado

- Propiedad del archivo: CONSTRUNARIO
- Formato: FIEBDC-3/2012
- Programa: Construnario Versión 3.51
- Fecha de los precios: 17/02/2023
- Divisa: EUR

**06158.15.0.12** u Cerradero para cerradura mecánica de sólo picaporte, acabado niquelado
Precio: 2.96
Cerradero para cerradura mecánica, acabado niquelado. Tamaño: 205x22mm.Espesor de 1,5mm.
