# Pareja de varillas CISA de 8mm con puntal de 10mm

- Propiedad del archivo: CONSTRUNARIO
- Formato: FIEBDC-3/2012
- Programa: Construnario Versión 3.51
- Fecha de los precios: 17/02/2023
- Divisa: EUR

**06415.00.0** u Pareja de varillas CISA de 8mm con puntal de 10mm
Precio: 26.24
Pareja de varillas CISA de 8mm con puntal de 10mm con revestimiento de zinc.
