# Pareja de enganches CISA, acero cincado, para cierres suplementarios, anclaje ranura

- Propiedad del archivo: CONSTRUNARIO
- Formato: FIEBDC-3/2012
- Programa: Construnario Versión 3.51
- Fecha de los precios: 17/02/2023
- Divisa: EUR

**06418.01.0** u Pareja de enganches CISA, acero cincado, para cierres suplementarios, anclaje ranura
Precio: 8.94
Pareja de enganches CISA, acero cincado, para cierres suplementarios, anclaje con ranura
