# Juego de barras CISA en acero cincado para cierre superior e inferior, anclaje con tuerca

- Propiedad del archivo: CONSTRUNARIO
- Formato: FIEBDC-3/2012
- Programa: Construnario Versión 3.51
- Fecha de los precios: 17/02/2023
- Divisa: EUR

**06425.02.0** u Juego de barras CISA en acero cincado para cierre superior e inferior, anclaje con tuerca
Precio: 42.70
Juego de barras CISA en acero cincado para cierre superior e inferior. Anclaje con tuerca.
