# Juego de barras CISA en acero cincado para sierre superior e inferior, anclaje con ranura

- Propiedad del archivo: CONSTRUNARIO
- Formato: FIEBDC-3/2012
- Programa: Construnario Versión 3.51
- Fecha de los precios: 17/02/2023
- Divisa: EUR

**06425.03.0** u Juego de barras CISA en acero cincado para sierre superior e inferior, anclaje con ranura
Precio: 51.40
Juego de barras CISA en acero cincado para sierre superior e inferior. Anclaje con ranura.
