# Juego de barras CISA en acero cincado para cierre con desviadores laterales, anclaje doble con tuerca

- Propiedad del archivo: CONSTRUNARIO
- Formato: FIEBDC-3/2012
- Programa: Construnario Versión 3.51
- Fecha de los precios: 17/02/2023
- Divisa: EUR

| Código | Ud | Descripción | Precio |
|---|---|---|---|
| 06425.04.0 | u | Juego de barras CISA en acero cincado para cierre con desviadores laterales, anclaje doble con tuerca | 24.63 |
