# Juego de barras CISA en acero cincado para cierre con desviadores laterales, para Exitlock

- Propiedad del archivo: CONSTRUNARIO
- Formato: FIEBDC-3/2012
- Programa: Construnario Versión 3.51
- Fecha de los precios: 17/02/2023
- Divisa: EUR

**06425.06.0** u Juego de barras CISA en acero cincado para cierre con desviadores laterales, para Exitlock
Precio: 20.27
Juego de barras CISA en acero cincado para cierre con desviadores laterales. Anclaje con tuerca.
