# Desviador lateral simple CISA sin frente, en acero cincado, para Exitlock

- Propiedad del archivo: CONSTRUNARIO
- Formato: FIEBDC-3/2012
- Programa: Construnario Versión 3.51
- Fecha de los precios: 17/02/2023
- Divisa: EUR

**06433.00.0** u Desviador lateral simple CISA sin frente, en acero cincado, para Exitlock
Precio: 27.52
Desviador lateral simple CISA sin frente en acero cincado.
