# Cerradero CISA abierto plano en acero inox 140x25x3mm

- Propiedad del archivo: CONSTRUNARIO
- Formato: FIEBDC-3/2012
- Programa: Construnario Versión 3.51
- Fecha de los precios: 17/02/2023
- Divisa: EUR

**06459.01.0** u Cerradero CISA abierto plano en acero inox 140x25x3mm
Precio: 3.32
Cerradero CISA abierto plano en acero inox 140x25x3mm -cerradero abierto plano en acero inoxidable -Para serie/artículo: 46210, 46220 , 46420, 46520, 06443.00/05 Cierres superior e inferior de multipuntos
