# Escudo de protección cilindro CISA en acero inox. sintetizado

- Propiedad del archivo: CONSTRUNARIO
- Formato: FIEBDC-3/2012
- Programa: Construnario Versión 3.51
- Fecha de los precios: 17/02/2023
- Divisa: EUR

**06460.00.0** u Escudo de protección cilindro CISA en acero inox. sintetizado
Precio: 46.34
Escudo de protección cilindro CISA en acero inoxidable sintetizado. Adaptable a cerraduras con palanca basculante y multipunto.
