# Escudo de protección cilindro CISA en acero carbonitrurado niquelado

- Propiedad del archivo: CONSTRUNARIO
- Formato: FIEBDC-3/2012
- Programa: Construnario Versión 3.51
- Fecha de los precios: 17/02/2023
- Divisa: EUR

**06460.05.0** u Escudo de protección cilindro CISA en acero carbonitrurado niquelado
Precio: 76.02
Escudo de protección para cilindro ASIX, ASTRAL, ASTRAL TEKNO, ASTRAL SICUR, AP3 SICUR, RS3 SICUR en acero carbonitrurado niquelado. Disponible en versión en color dorado (acabado 15). Adaptable a cerraduras con sistema de engranajes y serie MULTITOP.
