# Cerradero CISA abierto plano en acero inox 200x25x3mm

- Propiedad del archivo: CONSTRUNARIO
- Formato: FIEBDC-3/2012
- Programa: Construnario Versión 3.51
- Fecha de los precios: 17/02/2023
- Divisa: EUR

**06461.01.0** u Cerradero CISA abierto plano en acero inox 200x25x3mm
Precio: 4.38
Cerradero CISA abierto plano en acero inoxidable 200x25x3mm -cerradero abierto plano en acero inoxidable -Para serie/artículo: 46215, 46225, 46425, 46525, 46600, 46700, 46625, 46725
