# Cerradero CISA abierto plano en acero inox 224,5x24x1,5mm

- Propiedad del archivo: CONSTRUNARIO
- Formato: FIEBDC-3/2012
- Programa: Construnario Versión 3.51
- Fecha de los precios: 17/02/2023
- Divisa: EUR

**06461.07.0** u Cerradero CISA abierto plano en acero inox 224,5x24x1,5mm
Precio: 12.47
Cerradero CISA abierto plano en acero inoxidable 224,5x24x1,5mm. -cerradero abierto plano en acero inoxidable -Para las cerraduras de rodillo utilizar el inserto ref. 06141.86 -Para serie/artículo: Multitop PRO y Sikur Exit
