# Cerradero CISA abierto plano en acero inox 200x25x3mm

- Propiedad del archivo: CONSTRUNARIO
- Formato: FIEBDC-3/2012
- Programa: Construnario Versión 3.51
- Fecha de los precios: 17/02/2023
- Divisa: EUR

**06461.11.0** u Cerradero CISA abierto plano en acero inox 200x25x3mm
Precio: 4.38
Cerradero CISA abierto plano en acero inoxidable 200x25x3mm. -cerradero abierto plano en acero inoxidable -Para serie/artículo: 46230, 46250, 46450, 46550, 46605, 46705, 46650, 46750
