# Cerradero CISA plano en acero inoxidable 145,5x24x1,5mm

- Propiedad del archivo: CONSTRUNARIO
- Formato: FIEBDC-3/2012
- Programa: Construnario Versión 3.51
- Fecha de los precios: 17/02/2023
- Divisa: EUR

**06461.12.0** u Cerradero CISA plano en acero inoxidable 145,5x24x1,5mm
Precio: 10.01
Cerradero CISA plano en acero inox (24x1,5mm) 145,5x24x1,5mm. -Cerradero plano en acero inoxidable 24 x 1,5 mm -Cierres superior e inferior para serie/artículo: Multitop PRO y Sikur Exit
