# Cerradero CISA abierto en "U" en acero inox 224,5x24x6mm

- Propiedad del archivo: CONSTRUNARIO
- Formato: FIEBDC-3/2012
- Programa: Construnario Versión 3.51
- Fecha de los precios: 17/02/2023
- Divisa: EUR

**06461.25.0** u Cerradero CISA abierto en "U" en acero inox 224,5x24x6mm
Precio: 10.62
Cerradero CISA abierto en "U" en acero inoxidable 224,5x24x6mm -cerradero abierto en “U” en acero inoxidable -Para las cerraduras de rodillo utilizar el inserto ref. 06141.86 -Para serie/artículo: 46215, 46225, 46425, 46525, 46600, 46700, 46625, 46725
