# Cerradero CISA en "U" en acero inox (24x6mm) 145,5x24x6mm

- Propiedad del archivo: CONSTRUNARIO
- Formato: FIEBDC-3/2012
- Programa: Construnario Versión 3.51
- Fecha de los precios: 17/02/2023
- Divisa: EUR

**06461.26.0** u Cerradero CISA en "U" en acero inox (24x6mm) 145,5x24x6mm
Precio: 9.15
Cerradero CISA en "U" en acero inox (24x6mm) 145,5x24x6mm -Cerradero en “U” en acero inoxidable 24 x 6 mm -Para serie/artículo: 46210, 46220 , 46420, 46520, 06443.00/05 Cierres superior e inferior de multipuntos
