# Cerradero CISA plano en acero inoxidable 145,5x24x3mm

- Propiedad del archivo: CONSTRUNARIO
- Formato: FIEBDC-3/2012
- Programa: Construnario Versión 3.51
- Fecha de los precios: 17/02/2023
- Divisa: EUR

**06461.34.0** u Cerradero CISA plano en acero inoxidable 145,5x24x3mm
Precio: 6.07
Cerradero CISA plano en acero inox (24x3mm) 145,5x24x3mm. -Cerradero plano en acero inox 24 x 3 mm -Cierres superior e inferior para serie/artículo: Multitop PRO y Sikur Exit
