# Cerradero CISA en "U" en acero inox (24x6mm) 145,5x24x6mm

- Propiedad del archivo: CONSTRUNARIO
- Formato: FIEBDC-3/2012
- Programa: Construnario Versión 3.51
- Fecha de los precios: 17/02/2023
- Divisa: EUR

**06461.39.0** u Cerradero CISA en "U" en acero inox (24x6mm) 145,5x24x6mm
Precio: 9.83
Cerradero CISA en "U" en acero inox (24x6mm) 145,5x24x6mm -Cerradero en “U” en acero inox 24 x 6 mm -Cierres superior e inferior para serie/artículo: Multitop PRO y Sikur Exit
