# Cerradero CISA en "U" en acero inox con caja protección palanca 224,5x24x6mm

- Propiedad del archivo: CONSTRUNARIO
- Formato: FIEBDC-3/2012
- Programa: Construnario Versión 3.51
- Fecha de los precios: 17/02/2023
- Divisa: EUR

**06461.45.0** u Cerradero CISA en "U" en acero inox con caja protección palanca 224,5x24x6mm
Precio: 18.51
Cerradero CISA en "U" en acero inoxidable con caja protección palanca 224,5x24x6mm. -cerradero en “U” en acero inox con Caja de protección palanca -Para las cerraduras de rodillo utilizar el inserto ref. 06141.86 -Para serie/artículo: Multitop PRO y Sikur Exit
