# Cerradero CISA de acero inoxidable serie 16

- Propiedad del archivo: CONSTRUNARIO
- Formato: FIEBDC-3/2012
- Programa: Construnario Versión 3.51
- Fecha de los precios: 17/02/2023
- Divisa: EUR

**06462.01.0** u Cerradero CISA de acero inoxidable serie 16...
Precio: 8.79
Cerradero metálico CISA de acero inoxidable apto para cerraduras serie 16…
