# Cerradero CISA metálico regulable 230x30,5x12mm

- Propiedad del archivo: CONSTRUNARIO
- Formato: FIEBDC-3/2012
- Programa: Construnario Versión 3.51
- Fecha de los precios: 17/02/2023
- Divisa: EUR

**06463.06.0** u Cerradero CISA metálico regulable 230x30,5x12mm
Precio: 14.00
Cerradero CISA metálico regulable 230x30,5x12mm -cerradero metálico regulable -Para las cerraduras de rodillo utilizar el inserto ref. 06141.70 -Para serie/artículo:16205, 16215, 16225, 16425, 16525, 16625 , 16725, 16600, 16700, 46215, 46225, 46230, 46250, 46425, 46450, 46525, 46550, 46600, 46700, 46625, 46725, 46605, 46705, 46650, 46750
