# Cerradero CISA metálico regulable 246,5x30x12,4mm

- Propiedad del archivo: CONSTRUNARIO
- Formato: FIEBDC-3/2012
- Programa: Construnario Versión 3.51
- Fecha de los precios: 17/02/2023
- Divisa: EUR

**06463.67.0** u Cerradero CISA metálico regulable 246,5x30x12,4mm
Precio: 14.81
Cerradero CISA metálico regulable 246,5x30x12,4mm -Para las cerraduras de rodillo utilizar el inserto ref. 06141.70 -Para serie/artículo: Multitop PRO y Sikur Exit
