# Cerradero CISA metálico regulable 146x21x8,2mm

- Propiedad del archivo: CONSTRUNARIO
- Formato: FIEBDC-3/2012
- Programa: Construnario Versión 3.51
- Fecha de los precios: 17/02/2023
- Divisa: EUR

**06465.02.0** u Cerradero CISA metálico regulable 146x21x8,2mm
Precio: 9.06
Cerradero CISA metálico regulable 146x21x8,2mm, apto para perfil de aluminio de cámara europea. -cerradero metálico regulable -Para serie/artículo: 46210, 46220 , 46420, 46520, 06443.00/05 Cierres superior e inferior de multipuntos
