# Cerradero CISA metálico regulable 162,5x30,5x12mm

- Propiedad del archivo: CONSTRUNARIO
- Formato: FIEBDC-3/2012
- Programa: Construnario Versión 3.51
- Fecha de los precios: 17/02/2023
- Divisa: EUR

**06465.06.0** u Cerradero CISA metálico regulable 162,5x30,5x12mm
Precio: 14.00
Cerradero CISA metálico regulable 162,5x30,5x12mm. -cerradero metálico regulable -Para serie/artículo: 46210, 46220, 46420, 46520, 06443.00/05 Cierres superior e inferior de multipuntos y Sikur Exit y Multitop PRO
