# Cerradero CISA metálico regulable 146x25x10,5mm

- Propiedad del archivo: CONSTRUNARIO
- Formato: FIEBDC-3/2012
- Programa: Construnario Versión 3.51
- Fecha de los precios: 17/02/2023
- Divisa: EUR

**06465.08.0** u Cerradero CISA metálico regulable 146x25x10,5mm
Precio: 9.06
Cerradero CISA metálico regulable 146x25x10,5mm. -cerradero metálico regulable -Para serie/artículo: 46210, 46220, 46420, 46520, 06443.00/05 Cierres superior e inferior de multipuntos
